# Bankettarbeiten - AM Wittstock
Angebotsaufforderung (GAEB 90, DA83)
Vergabenummer: 2026-321
DV-Nummer: A-P0422-
Eröffnung: 02.06.26 10:00
Ende der Zuschlagsfrist: 26.06.26
Währung: EUR
Auftraggeber: Bundesrepublik Deutschland vertreten durch

## Bankettarbeiten AM Wittstock
Datum: 06.05.26

### Bereich 00 Bankettarbeiten AM Wittstock

#### Abschnitt 00.01 Baustelleneinrichtung

**00.01.0001 Baustelle einrichten Sämtl.LV-Abschn.*Zufahrt herst.AN**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch
Zuordnung: 101

**00.01.0002 Baustelle räumen Sämtl. LV-Abschn.**
StL-Nr. 21510111201
Baustelle von allen Geräten, Anlagen, Einrichtungen und
dgl. räumen. Benutzte Flächen und Wege entsprechend dem
ursprünglichen Zustand herrichten. Soweit nicht für
bestimmte Leistungen für das Räumen der Baustelle gesonderte Positionen im Leistungsverzeichnis enthalten
sind, gilt die Pauschale
für alle Leistungen sämtlicher Abschnitte des Leistungsverzeichnisses.
Menge: 1,000 Psch

#### Abschnitt 00.02 Verkehrssicherung

**00.02.0001 Verk.sich. kürzerer Dauer durchf.**
Verkehrssicherung an Arbeitsstellen von kürzerer Dauer
betriebsfertig aufbauen, vorhalten, warten, instand
setzen, betreiben und abbauen. Vorübergehende Verkehrssicherungsmaßnahmen durchführen.
Nach RSA, Regelplan 'DIII/1r'
Für stationäre Arbeitsstelle.
Länge des Arbeitsbereiches 'max. 3000 m'
Gesamtdauer der Verkehrsführung '4-9 h'
Bei Tageslicht.
Verkehrsrechtliche Anordnung nach Unterlagen des AG
einholen und zugehörige Unterlagen erstellen. Erforderliche Ortsbesichtigungen zur Erstellung der Planunterlagen für die verkehrsrechtliche Anordnung durchführen.
Gebührenfrei.
Menge: 1,000 Psch

**00.02.0002 Verk.sich. kürzerer Dauer durchf.**
Verkehrssicherung an Arbeitsstellen von kürzerer Dauer
betriebsfertig aufbauen, vorhalten, warten, instand
setzen, betreiben und abbauen. Vorübergehende Verkehrssicherungsmaßnahmen durchführen.
Nach Verkehrszeichenplan Bezeichnung/Nummer 'VZ-Plan 2'
Für stationäre Arbeitsstelle.
Länge des Arbeitsbereiches 'max. 3000 m'
Gesamtdauer der Verkehrsführung '4-9 h'
Bei Tageslicht.
Verkehrsrechtliche Anordnung nach Unterlagen des AG
einholen und zugehörige Unterlagen erstellen. Erforderliche Ortsbesichtigungen zur Erstellung der Planunterlagen für die verkehrsrechtliche Anordnung durchführen.
Gebührenfrei.
Menge: 1,000 Psch

**00.02.0003 Verk.sich. kürzerer Dauer durchf.**
Verkehrssicherung an Arbeitsstellen von kürzerer Dauer
betriebsfertig aufbauen, vorhalten, warten, instand
setzen, betreiben und abbauen. Vorübergehende Verkehrssicherungsmaßnahmen durchführen.
Nach Verkehrszeichenplan Bezeichnung/Nummer 'VZ-Plan 3'
Für stationäre Arbeitsstelle.
Länge des Arbeitsbereiches 'max. 3000 m'
Gesamtdauer der Verkehrsführung '4-9 h'
Bei Tageslicht.
Verkehrsrechtliche Anordnung nach Unterlagen des AG
einholen und zugehörige Unterlagen erstellen. Erforderliche Ortsbesichtigungen zur Erstellung der Planunterlagen für die verkehrsrechtliche Anordnung durchführen.
Gebührenfrei.
Menge: 1,000 Psch

**00.02.0004 Verk.sich. kürzerer Dauer durchf.**
Verkehrssicherung an Arbeitsstellen von kürzerer Dauer
betriebsfertig aufbauen, vorhalten, warten, instand
setzen, betreiben und abbauen. Vorübergehende Verkehrssicherungsmaßnahmen durchführen.
Nach Verkehrszeichenplan Bezeichnung/Nummer 'VZ-Plan 1'
Für bewegliche Arbeitsstelle.
Gesamtdauer der Verkehrsführung '4-9 h'
Bei Tageslicht.
Verkehrsrechtliche Anordnung nach Unterlagen des AG
einholen und zugehörige Unterlagen erstellen. Erforderliche Ortsbesichtigungen zur Erstellung der Planunterlagen für die verkehrsrechtliche Anordnung durchführen.
Gebührenfrei.
Menge: 1,000 Psch

*Hinweis*
Sperrung der Anschlussstelle Meyenburg

**00.02.0005 Verk.sich. kürzerer Dauer durchf.**
Verkehrssicherung an Arbeitsstellen von kürzerer Dauer
betriebsfertig aufbauen, vorhalten, warten, instand
setzen, betreiben und abbauen. Vorübergehende Verkehrssicherungsmaßnahmen durchführen.
Nach RSA, Regelplan 'CI/5'
und nach Verkehrszeichenplan VZ-Plan 4, VZ-Plan 5.
Für stationäre Arbeitsstelle auf der B 103 und der BAB
24 Höhe Anschlussstelle Meyenburg.
Länge des Arbeitsbereiches 'max. 1000 m'
Gesamtdauer der Verkehrsführung '4-8 Std'
Bei Tageslicht.
Verkehrsrechtliche Anordnung nach Unterlagen des AG
einholen und zugehörige Unterlagen erstellen. Erforderliche Ortsbesichtigungen zur Erstellung der Planunterlagen für die verkehrsrechtliche Anordnung durchführen.
Anfallende Gebühren für verkehrsrechtliche Anordnung
sind einzurechnen. Gebühren siehe Baubeschreibung.
Menge: 1,000 Psch

**00.02.0006 Verkehrstafel aufb., abb., vorh.*Tafel ü. 1,1-2 m2 Typ RA2, B*profilverstärkt*Höhe 2,00 m über 2 bis 7 Tage**
StL-Nr. 22110524591319202
Verkehrstafel aufbauen, vorhalten, warten, instand setzen und abbauen. Aufstellvorrichtung nach statischen
und konstruktiven Erfordernissen. Vorübergehende Verkehrssicherungsmaßnahmen durchführen. Die Kontrolle
wird gesondert vergütet.
Verkehrstafel 'Hinweistafel'
Größe über 1,10 bis 2,00 m2 nach Unterlagen des AG.
Retroreflektierend mit Folie Klasse RA2, Aufbau B.
Randausbildung = profilverstärkt.
Aufstellvorrichtung 'gemäß TL-Aufstellvorrichtung 97 -
Windlastzone 2'
Aufstellhöhe über der Verkehrsfläche = 2,00 m.
Einsatzzeit über 2 bis 7 Tage.
Menge: 6,000 St
Zuordnung: 105

#### Abschnitt 00.03 Bankettarbeiten

**00.03.0001 Bankett schälen ohne FRS**
Bankett einschließlich Vegetationsdecke schälen durch
abschieben oder abfräsen.
Breite 1,00 m bis 1,20 m am äußeren Fahrbahnrand.
Abtragstärke im Mittel ca. 8 cm.
Querneigung 12 v.H. am tiefliegenden und 6 v.H. am
hochliegenden Fahrbahnrand herstellen.
Bankett ohne Schutzplankenkonstruktion
Schälgut entsorgen. Entsorgen wird gesondert
vergütet.
Menge: 16326,000 m

**00.03.0002 Bankett schälen mit FRS**
Bankett einschließlich Vegetationsdecke schälen durch
abschieben oder abfräsen.
Breite 1,00 m bis 1,20 m am äußeren Fahrbahnrand.
Abtragstärke im Mittel ca. 8 cm.
Querneigung 12 v.H. am tiefliegenden und 6 v.H. am
hochliegenden Fahrbahnrand herstellen.
Bankett mit Schutzplankenkonstruktion
Schälgut entsorgen. Entsorgen wird gesondert
vergütet.
Menge: 14624,000 m

**00.03.0003 Bankett schälen mit FRS hinter Bord**
Bankett einschließlich Vegetationsdecke schälen durch
abschieben oder abfräsen.
Breite 1,00 m bis 1,20 m am äußeren Fahrbahnrand hinter
dem Bord.
Abtragstärke im Mittel ca. 8 cm.
Querneigung 12 v.H. am tiefliegenden und 6 v.H. am
hochliegenden Fahrbahnrand herstellen.
Bankett mit Schutzplankenkonstruktion
Schälgut entsorgen. Entsorgen wird gesondert
vergütet.
Menge: 80,000 m

*Hinweis*
Bankettarbeiten im Bereich der
Anschlusstelle Meyenburg

**00.03.0004 Bankett schälen mit FRS**
Bankett einschließlich Vegetationsdecke schälen durch
abschieben oder abfräsen.
Breite 1,00 m bis 1,20 m am äußeren Fahrbahnrand.
Abtragstärke im Mittel ca. 8 cm.
Querneigung 12 v.H. am tiefliegenden und 6 v.H. am
hochliegenden Fahrbahnrand herstellen.
Bankett mit Schutzplankenkonstruktion
Schälgut entsorgen. Entsorgen wird gesondert
vergütet.
Menge: 1650,000 m

**00.03.0005 Erschwernis durch Einbauten b.Schälen Bankett*Schächte**
StL-Nr. 22411290832
Erschwernis durch Einbauten. Abgerechnet wird nach
Stück Einbauteil.
Beim Schälen von Banketten.
Einbauten = Schächte.
Menge: 74,000 St
Zuordnung: 112

**00.03.0006 Erschwernis durch Einbauten b.Schälen Bankett**
StL-Nr. 22411290839
Erschwernis durch Einbauten. Abgerechnet wird nach
Stück Einbauteil.
Beim Schälen von Banketten.
Einbauten 'Pfosten von Schutzplanken'
Menge: 4890,000 St
Zuordnung: 112

**00.03.0007 Erschwernis durch Einbauten b.Schälen Bankett**
StL-Nr. 22411290839
Erschwernis durch Einbauten. Abgerechnet wird nach
Stück Einbauteil.
Beim Schälen von Banketten.
Einbauten 'Notrufsäulen'
Menge: 19,000 St
Zuordnung: 112

**00.03.0008 Erschwernis durch Einbauten b.Schälen Bankett**
StL-Nr. 22411290839
Erschwernis durch Einbauten. Abgerechnet wird nach
Stück Einbauteil.
Beim Schälen von Banketten.
Einbauten 'Verkehrszeichen'
Menge: 24,000 St
Zuordnung: 112

**00.03.0009 Erschwernis durch Einbauten b.Schälen Bankett**
StL-Nr. 22411290839
Erschwernis durch Einbauten. Abgerechnet wird nach
Stück Einbauteil.
Beim Schälen von Banketten.
Einbauten 'Kilometertafeln'
Menge: 43,000 St
Zuordnung: 112

**00.03.0010 Erschwernis durch Einbauten b.Schälen Bankett**
StL-Nr. 22411290839
Erschwernis durch Einbauten. Abgerechnet wird nach
Stück Einbauteil.
Beim Schälen von Banketten.
Einbauten 'Grasstopplatten'
Menge: 875,000 St
Zuordnung: 112

**00.03.0011 Erschwernis durch Einbauten b.Schälen Bankett**
StL-Nr. 22411290839
Erschwernis durch Einbauten. Abgerechnet wird nach
Stück Einbauteil.
Beim Schälen von Banketten.
Einbauten 'Leitpfosten'
Menge: 295,000 St
Zuordnung: 112

#### Abschnitt 00.04 Bodenentsorgung

**00.04.0001 N.gefährl. Abfall aus Baustelle ent Bankettschälgut*Entsorgung AN Gebühr einrechn.*Nachweis Ulg. AG**
Nicht gefährlichen Abfall aus Baustelle laden, fördern
und entsorgen. Schadstoffbelastung nach Unterlagen des
AG.
Abgerechnet wird nach Wiegescheinen.
Abfall = Bankettschälgut BM-F2.
Überschreitung Schwellenwerte gemäß Vollzugshinweise =
nein
Abfallschlüsselnummer = 17 05 04.
Entsorgung nach Wahl des AN.
Gebühren der Abfallentsorgung sind einzurechnen.
Nachweis nach Unterlagen des AG führen.
Menge: 1960,000 t

**00.04.0002 Gefährl. Abfall aus Baustelle ents. Bankettschälgut*Gebühr einrechn.**
Gefährlichen Abfall aus Baustelle laden, fördern und
entsorgen. Art der Belastung und Entsorgung nach Unterlagen des AG. Entsorgungsnachweis nach Unterlagen des
AG führen.
Abgerechnet wird nach Wiegescheinen.
Bankettschälgut BM-F2, das gefährliche Stoffe enthält.
Überschreitung Schwellenwerte gemäß Vollzugshinweise =
ja
Abfallschlüsselnummer = 17 05 03.
Gebühren der Abfallentsorgung sind einzurechnen.
Menge: 576,000 t

**00.04.0003 N.gefährl. Abfall aus Baustelle ent Bankettschälgut*Entsorgung AN Gebühr einrechn.*Nachweis Ulg. AG**
Nicht gefährlichen Abfall aus Baustelle laden, fördern
und entsorgen. Schadstoffbelastung nach Unterlagen des
AG.
Abgerechnet wird nach Wiegescheinen.
Abfall = Bankettschälgut BM-F3.
Überschreitung Schwellenwerte gemäß Vollzugshinweise =
nein
Abfallschlüsselnummer = 17 05 04.
Entsorgung nach Wahl des AN.
Gebühren der Abfallentsorgung sind einzurechnen.
Nachweis nach Unterlagen des AG führen.
Menge: 576,000 t

**00.04.0004 Gefährl. Abfall aus Baustelle ents. Bankettschälgut*Gebühr einrechn.**
Gefährlichen Abfall aus Baustelle laden, fördern und
entsorgen. Art der Belastung und Entsorgung nach Unterlagen des AG. Entsorgungsnachweis nach Unterlagen des
AG führen.
Abgerechnet wird nach Wiegescheinen.
Bankettschälgut BM-F3, das gefährliche Stoffe enthält.
Überschreitung Schwellenwerte gemäß Vollzugshinweise =
ja
Abfallschlüsselnummer = 17 05 03.
Gebühren der Abfallentsorgung sind einzurechnen.
Menge: 728,000 t

#### Abschnitt 00.05 Landschaftsbau

**00.05.0001 Bankett begrünen ohne FRS**
Rohboden- Bankett, mittels Naßansaat gemäß
DIN 18918 (N/SDKMB) begrünen.
Feinplanum herstellen.
Ohne Fahrzeugrückhaltesysteme.
Nassansaat mit RSM Regio herstellen. Mischgut in
gleichmäßiger Mischung halten. Mischgut auf die Flächen
aufbringen. Die nachfolgend festgelegten Mengen der
Zuschlagstoffe beziehen sich jeweils auf 1 m2 Fläche.
Mulchstoff, 250 g Zellulose, Basis 40 v.H. absolut trocken. Bei Verwendung einer höheren Konzentration entsprechende Mindermenge.
Kleber aus Kunststoff-Emulsion, 25 g, bei Konzentraten
10 g.
Natrium-Alginat, 60 g mind. 40 v.H. Polyuronsäure.
40 g NPKMg-Dünger, mind. 14 v.H. N, chloridarm.
Saatgutmenge '10g/m²'
Regiosaatgutmischung (RSM Regio), Ursprungsgebiet 3,
Nordostdeutsches Tiefland.
Menge: 19591,000 m2

**00.05.0002 Bankett begrünen mit FRS**
Rohboden- Bankett, mittels Naßansaat gemäß
DIN 18918 (N/SDKMB) begrünen.
Feinplanum herstellen.
Mit Fahrzeugrückhaltesystemen.
Nassansaat mit RSM Regio herstellen. Mischgut in
gleichmäßiger Mischung halten. Mischgut auf die Flächen
aufbringen.
Die nachfolgend festgelegten Mengen der Zuschlagstoffe
beziehen sich jeweils auf 1 m2 Fläche.
Mulchstoff, 250 g Zellulose, Basis 40 v.H. absolut trocken. Bei Verwendung einer höheren Konzentration entsprechende Mindermenge.
Kleber aus Kunststoff-Emulsion, 25 g, bei Konzentraten
10 g.
Natrium-Alginat, 60 g mind. 40 v.H. Polyuronsäure.
40 g NPKMg-Dünger, mind. 14 v.H. N, chloridarm.
Saatgutmenge '10g/m²'
Regiosaatgutmischung (RSM Regio), Ursprungsgebiet 3,
Nordostdeutsches Tiefland.
Menge: 19625,000 m2

USt %: 19,00
